# Laubenganggeländer
Angebotsaufforderung (GAEB 90, DA83)
Währung: EUR

## Laubenganggeländer
Datum: 11.06.24

### Bereich 1 Schlosserarbeiten

#### Abschnitt 1.1 Laubenganggeländer

*Hinweis*
- Gerüststellung erfolgt bauseits

- Balkonsanierung sowie Maurer- und Malerarbeiten
erfolgen bauseits

Bei der Demonatage der Laubengangsgeländer in der
obersten Etage bleibt der letzte Pfosten des
Bestandsgeländers - Übergang zum Dachrandgeländer - aus
statischen Gründen erhalten!

**1.1.10 ALU-Laubenganggeländer**
Wartungsfreie Alu-Laubengangsgeländer
Fabrikat WIDO oder gleichwertig, in folgender
Ausführung:

- von unten gesetztem Fuß, befestigt mit
bauaufsichtlich
zugelassenem Dübel nach Angaben des Herstellers

- Geländer-Pfosten aus Vierkantrohr, 50x38 mm,
Geländerhöhe 90 cm bis Absturzhöhe unter 12 m ab
Oberkante fertiger Balkonplatte
Hier: 1.-3.OG

- Geländer-Pfosten aus Vierkantrohr, 50x38 mm,
Geländerhöhe 110 cm bei Absturzhöhe über 12 m ab
Oberkante fertiger Balkonplatte
Hier: 4. - 7.OG

- Halbrunder Handlauf, direkt auf Pfosten
angenietet,die
Handlaufenden werden mittels Alu-Abdeckkappen
abgedeckt

- vorgesetzte Verkleidung (Kragplatte nicht sichtbar)
die
Balkon-Verkleidung besteht aus einer
Schichtstoffplatte,
6mm Fabrikat Vikures oder gleichwertig, Farbe
silbergrau, umlaufend in
Aluminium-Einfassleiste gerahmt. Die Verkleidung wird
direkt von innen an die Pfosten genietet bzw. unten
mittels
Verkleidungshalter montiert.
- Zwischengurt aus Aluminium-Rohr, 30x15 mm, oberhalb
der Verkleiddungsplatte an den Pfosten angenietet.
Hier: die Balkone im 1.-3.OG erhalten je 1 Stück
Zwischengurt, die Balkone im 4. - 7. OG erhalten je 2
Stück Zwischengurte und zusätzlich eine höhere
Verkleidungsplatte.

Alle Alu-Teile sind pulverbeschichtet in RAL 9016,
weiß,
Verkleidungsplatten silbergrau.
In fertiger Arbeit erstellen und montieren.
Menge: 116,000 m

**1.1.20 Zulage Glasfüllung**
Zulage für die Ausführung der Balkonverkleidung in 8 mm
VSG-Glas mit matter Folie und dazu passenden
Einfassrahmen. Sonst wie in Pos. 1.1.10 beschrieben.
Menge: 116,000 m

USt %: 19,00
